# Disjuntor protector combinado contra sobretensões permanentes, modular

- Propriedade do ficheiro: CYPE INGENIEROS, S.A.
- Formato: FIEBDC-3/2002
- Moeda: EUR
- Custos indirectos: 3.00 %
- IVA: 23.00 %

## I Instalações

### IE Eléctricas

#### IEX Aparelhagem

**IEX077** Ud Disjuntor protector combinado contra sobretensões permanentes, modular.
Disjuntor protector combinado contra sobretensões permanentes, de 3 módulos, formado por disjuntor magneto-térmico, bipolar (2P), intensidade nominal 10 A, poder de corte 6 kA, curva C, e protector contra sobretensões permanentes, modelo PSP2-eB210 "CHINT ELECTRICS", de 54x80x77,8 mm, grau de protecção IP20, montagem sobre calha DIN (35 mm) e encaixe por clique na calha. Totalmente montado, ligado e testado.
Inclui: Montagem e ligação do elemento.
Critério de medição de projecto: Número de unidades previstas, segundo documentação gráfica de Projecto.
Critério de medição de obra: Medir-se-á o número de unidades realmente executadas segundo especificações de Projecto.

| Código | Un | Descrição | Rendimento | Preço | Importância |
|---|---|---|---|---|---|
| mt35amc305ga | Ud | Disjuntor protector combinado contra sobretensões permanentes, de 3 módulos, formado por disjuntor magneto-térmico, bipolar (2P), intensidade nominal 10 A, poder de corte 6 kA, curva C, e protector contra sobretensões permanentes, modelo PSP2-eB210 "CHINT ELECTRICS", de 54x80x77,8 mm, grau de protecção IP20, montagem sobre calha DIN (35 mm) e encaixe por clique na calha, segundo EN 60898-1 e NP EN 50550. (material) | 1.000 | 77.90 | 77.90 |
| mo003 | h | Oficial de 1ª electricista. (mão de obra) | 0.268 | 23.31 | 6.25 |
| % | % | Custos directos complementares | 2 % | 84.15 | 1.68 |
|  |  | Custos directos |  |  | 85.83 |
