# Arrancador estrela-triângulo

- Propriedade do ficheiro: CYPE INGENIEROS, S.A.
- Formato: FIEBDC-3/2002
- Moeda: EUR
- Custos indirectos: 3.00 %
- IVA: 23.00 %

## I Instalações

### IE Eléctricas

#### IEX Aparelhagem

**IEX220** Ud Arrancador estrela-triângulo.
Arrancador estrela-triângulo, para motor de 7,5 kW, de intensidade nominal 15,5 A e tensão de bobina 110 V, modelo QJX2-7,5/10-110 "CHINT ELECTRICS", formado por temporizador pneumático, modelo F5-T2, com atraso da ligação entre 0,1 e 30 s e contactos 1NO+1NC, contactor de linha, modelo NC1-03-09-10, contactor de triângulo, modelo NC1-03-09-01, contactor de estrela, modelo NC1-03-09-01 e relé térmico, modelo NR2-25-10, ajustado a uma intensidade de 9 A. Totalmente montado, ligado e testado.
Inclui: Montagem e ligação do elemento.
Critério de medição de projecto: Número de unidades previstas, segundo documentação gráfica de Projecto.
Critério de medição de obra: Medir-se-á o número de unidades realmente executadas segundo especificações de Projecto.

| Código | Un | Descrição | Rendimento | Preço | Importância |
|---|---|---|---|---|---|
| mt35amc170taa1 | Ud | Arrancador estrela-triângulo, para motor de 7,5 kW, de intensidade nominal 15,5 A e tensão de bobina 110 V, modelo QJX2-7,5/10-110 "CHINT ELECTRICS", formado por temporizador pneumático, modelo F5-T2, com atraso da ligação entre 0,1 e 30 s e contactos 1NO+1NC, contactor de linha, modelo NC1-03-09-10, contactor de triângulo, modelo NC1-03-09-01, contactor de estrela, modelo NC1-03-09-01 e relé térmico, modelo NR2-25-10, ajustado a uma intensidade de 9 A. (material) | 1.000 | 200.10 | 200.10 |
| mo003 | h | Oficial de 1ª electricista. (mão de obra) | 0.537 | 23.31 | 12.52 |
| % | % | Custos directos complementares | 2 % | 212.62 | 4.25 |
|  |  | Custos directos |  |  | 216.87 |
