# Contactor

- Propriedade do ficheiro: CYPE INGENIEROS, S.A.
- Formato: FIEBDC-3/2002
- Moeda: EUR
- Custos indirectos: 3.00 %
- IVA: 23.00 %

## I Instalações

### IE Eléctricas

#### IEX Aparelhagem

**IEX235** Ud Contactor.
Contactor de 3 contactos principais NO e um contacto auxiliar NO, para motor de 5,5 kW, de intensidade nominal 12 A e tensão de bobina 24 V, modelo NC1-3-12-10-24 "CHINT ELECTRICS". Totalmente montado, ligado e testado.
Inclui: Montagem e ligação do elemento.
Critério de medição de projecto: Número de unidades previstas, segundo documentação gráfica de Projecto.
Critério de medição de obra: Medir-se-á o número de unidades realmente executadas segundo especificações de Projecto.

| Código | Un | Descrição | Rendimento | Preço | Importância |
|---|---|---|---|---|---|
| mt35amc600ua | Ud | Contactor de 3 contactos principais NO e um contacto auxiliar NO, para motor de 5,5 kW, de intensidade nominal 12 A e tensão de bobina 24 V, modelo NC1-3-12-10-24 "CHINT ELECTRICS". (material) | 1.000 | 40.30 | 40.30 |
| mo003 | h | Oficial de 1ª electricista. (mão de obra) | 0.376 | 23.31 | 8.76 |
| % | % | Custos directos complementares | 2 % | 49.06 | 0.98 |
|  |  | Custos directos |  |  | 50.04 |
