# Relé térmico

- Propriedade do ficheiro: CYPE INGENIEROS, S.A.
- Formato: FIEBDC-3/2002
- Moeda: EUR
- Custos indirectos: 3.00 %
- IVA: 23.00 %

## I Instalações

### IE Eléctricas

#### IEX Aparelhagem

**IEX240** Ud Relé térmico.
Relé térmico electromecânico, tripolar (3P), intensidade ajustável de 0,16 a 0,25 A, modelo NR2-25-0,25 "CHINT ELECTRICS", com função de protecção contra falhas de fase, rearme manual e automático, compensação de temperatura, indicador de disparo e pulsador de teste e desconexão, contactos 1NO+1NC, de 45x72x100 mm, para ligação a contactor modelo NC1. Totalmente montado, ligado e testado.
Inclui: Montagem e ligação do elemento.
Critério de medição de projecto: Número de unidades previstas, segundo documentação gráfica de Projecto.
Critério de medição de obra: Medir-se-á o número de unidades realmente executadas segundo especificações de Projecto.

| Código | Un | Descrição | Rendimento | Preço | Importância |
|---|---|---|---|---|---|
| mt35amc180oa | Ud | Relé térmico electromecânico, tripolar (3P), intensidade ajustável de 0,16 a 0,25 A, modelo NR2-25-0,25 "CHINT ELECTRICS", com função de protecção contra falhas de fase, rearme manual e automático, compensação de temperatura, indicador de disparo e pulsador de teste e desconexão, contactos 1NO+1NC, de 45x72x100 mm, para ligação a contactor modelo NC1. (material) | 1.000 | 224.00 | 224.00 |
| mo003 | h | Oficial de 1ª electricista. (mão de obra) | 0.365 | 23.31 | 8.51 |
| % | % | Custos directos complementares | 2 % | 232.51 | 4.65 |
|  |  | Custos directos |  |  | 237.16 |
