# Fusível cilíndrico

- Propriedade do ficheiro: CYPE INGENIEROS, S.A.
- Formato: FIEBDC-3/2002
- Moeda: EUR
- Custos indirectos: 3.00 %
- IVA: 23.00 %

## I Instalações

### IE Eléctricas

#### IEX Aparelhagem

**IEX300** Ud Fusível cilíndrico.
Conjunto fusível "CHINT ELECTRICS", formado por fusível cilíndrico, curva gG, intensidade nominal 2 A, poder de corte 100 kA, tamanho 8,5x31,5 mm, modelo RT29-16/gG/2 e base modular para fusíveis cilíndricos, unipolar (1P), intensidade nominal 32 A, modelo WS18-1/32. Totalmente montado, ligado e testado.
Inclui: Montagem e ligação do elemento.
Critério de medição de projecto: Número de unidades previstas, segundo documentação gráfica de Projecto.
Critério de medição de obra: Medir-se-á o número de unidades realmente executadas segundo especificações de Projecto.

| Código | Un | Descrição | Rendimento | Preço | Importância |
|---|---|---|---|---|---|
| mt35amc800eaa | Ud | Fusível cilíndrico, curva gG, intensidade nominal 2 A, poder de corte 100 kA, tamanho 8,5x31,5 mm, modelo RT29-16/gG/2 "CHINT ELECTRICS", segundo NP EN 60269-1. (material) | 1.000 | 0.68 | 0.68 |
| mt35amc810j | Ud | Base modular para fusíveis cilíndricos, unipolar (1P), intensidade nominal 32 A, modelo WS18-1/32 "CHINT ELECTRICS", segundo NP EN 60269-1. (material) | 1.000 | 4.40 | 4.40 |
| mo003 | h | Oficial de 1ª electricista. (mão de obra) | 0.215 | 23.31 | 5.01 |
| % | % | Custos directos complementares | 2 % | 10.09 | 0.20 |
|  |  | Custos directos |  |  | 10.29 |
