# Fusível de facas

- Propriedade do ficheiro: CYPE INGENIEROS, S.A.
- Formato: FIEBDC-3/2002
- Moeda: EUR
- Custos indirectos: 3.00 %
- IVA: 23.00 %

## I Instalações

### IE Eléctricas

#### IEX Aparelhagem

**IEX305** Ud Fusível de facas.
Conjunto fusível "CHINT ELECTRICS", formado por fusível de facas, tipo gG, intensidade nominal 4 A, poder de corte 120 kA, tamanho T00, modelo RT36-00/gG/4 e base para fusível de facas, unipolar (1P), intensidade nominal 160 A, modelo BRT36/00. Totalmente montado, ligado e testado.
Inclui: Montagem e ligação do elemento.
Critério de medição de projecto: Número de unidades previstas, segundo documentação gráfica de Projecto.
Critério de medição de obra: Medir-se-á o número de unidades realmente executadas segundo especificações de Projecto.

| Código | Un | Descrição | Rendimento | Preço | Importância |
|---|---|---|---|---|---|
| mt35amc820gaa | Ud | Fusível de facas, tipo gG, intensidade nominal 4 A, poder de corte 120 kA, tamanho T00, modelo RT36-00/gG/4 "CHINT ELECTRICS", segundo NP EN 60269-1. (material) | 1.000 | 6.00 | 6.00 |
| mt35amc830fa | Ud | Base para fusível de facas, unipolar (1P), intensidade nominal 160 A, modelo BRT36/00 "CHINT ELECTRICS", segundo NP EN 60269-1. (material) | 1.000 | 6.88 | 6.88 |
| mo003 | h | Oficial de 1ª electricista. (mão de obra) | 0.215 | 23.31 | 5.01 |
| % | % | Custos directos complementares | 2 % | 17.89 | 0.36 |
|  |  | Custos directos |  |  | 18.25 |
