# Contactor modular

- Propriedade do ficheiro: CYPE Ingenieros S.A.
- Formato: FIEBDC-3/2016
- Programa: Gerador de preços para construção civil. CYPE Ingenieros, S.A.
- Data: 22/10/2024
- Moeda: EUR
- Custos indirectos: 3 %
- IVA: 23 %

## I Instalações

### IE Eléctricas

#### IEX Aparelhagem

**IEX105** Ud Contactor modular.
Contactor, de 1 módulo, contactos 2NO, intensidade nominal 20 A, tensão de bobina 230 V, modelo NCH8-20/20-230 "CHINT ELECTRICS", de 18x85x65,5 mm, grau de protecção IP20, montagem sobre calha DIN (35 mm) e encaixe por clique na calha. Totalmente montado, ligado e testado.
Inclui: Montagem e ligação do elemento.
Critério de medição de projecto: Número de unidades previstas, segundo documentação gráfica de Projecto.
Critério de medição de obra: Medir-se-á o número de unidades realmente executadas segundo especificações de Projecto.

| Código | Un | Descrição | Rendimento | Preço | Importância |
|---|---|---|---|---|---|
| mt35amc450ja | Ud | Contactor, de 1 módulo, contactos 2NO, intensidade nominal 20 A, tensão de bobina 230 V, modelo NCH8-20/20-230 "CHINT ELECTRICS", de 18x85x65,5 mm, grau de protecção IP20, montagem sobre calha DIN (35 mm) e encaixe por clique na calha, segundo EN 61095. (material) | 1 | 40.3 | 40.300 |
| mo003 | h | Oficial de 1ª electricista. (mão de obra) | 0.268 | 23.31 | 6.247 |
| % | % | Custos directos complementares | 2 % | 46.547 | 0.931 |
|  |  | Custos directos |  |  | 47.478 |

## Recursos

**mt35amc450ja** Ud Contactor, de 1 módulo
Dados técnicos: Custo energético 22.560 MJ; Emissão de CO2 1.214 kg
Resíduos:
- embalagem: re150101 Embalagens de papel e cartão. (componente de resíduo); rendimento 0.033 kg; Código LER 15 01 01; Massa do elemento 1 kg; Volume 0.001333 m3
