# Disjuntor em caixa moldada

- Propriedade do ficheiro: CYPE Ingenieros S.A.
- Formato: FIEBDC-3/2016
- Programa: Gerador de preços para construção civil. CYPE Ingenieros, S.A.
- Data: 22/10/2024
- Moeda: EUR
- Custos indirectos: 3 %
- IVA: 23 %

## I Instalações

### IE Eléctricas

#### IEX Aparelhagem

**IEX200** Ud Disjuntor em caixa moldada.
Disjuntor em caixa moldada, electromecânico, tetrapolar (4P), intensidade nominal 16 A, poder de corte 50 kA a 400 V, ajuste térmico entre 0,8 e 1 x In, modelo NM8-125S-4P-16A "CHINT ELECTRICS", de 120x140x79 mm. Totalmente montado, ligado e testado.
Inclui: Montagem e ligação do elemento.
Critério de medição de projecto: Número de unidades previstas, segundo documentação gráfica de Projecto.
Critério de medição de obra: Medir-se-á o número de unidades realmente executadas segundo especificações de Projecto.

| Código | Un | Descrição | Rendimento | Preço | Importância |
|---|---|---|---|---|---|
| mt35amc710ka | Ud | Disjuntor em caixa moldada, electromecânico, tetrapolar (4P), intensidade nominal 16 A, poder de corte 50 kA a 400 V, ajuste térmico entre 0,8 e 1 x In, modelo NM8-125S-4P-16A "CHINT ELECTRICS", de 120x140x79 mm, segundo EN 60947-2. (material) | 1 | 448.7 | 448.700 |
| mo003 | h | Oficial de 1ª electricista. (mão de obra) | 0.751 | 23.31 | 17.506 |
| % | % | Custos directos complementares | 2 % | 466.206 | 9.324 |
|  |  | Custos directos |  |  | 475.530 |

## Recursos

**mt35amc710ka** Ud Disjuntor em caixa moldada
Dados técnicos: Custo energético 150.300 MJ; Emissão de CO2 7.939 kg
Resíduos:
- embalagem: re150101 Embalagens de papel e cartão. (componente de resíduo); rendimento 0.038 kg; Código LER 15 01 01; Massa do elemento 1 kg; Volume 0.001333 m3
