# Interruptor seccionador

- Propriedade do ficheiro: CYPE Ingenieros S.A.
- Formato: FIEBDC-3/2016
- Programa: Gerador de preços para construção civil. CYPE Ingenieros, S.A.
- Data: 22/10/2024
- Moeda: EUR
- Custos indirectos: 3 %
- IVA: 23 %

## I Instalações

### IE Eléctricas

#### IEX Aparelhagem

**IEX210** Ud Interruptor seccionador.
Interruptor seccionador com comando rotativo, tetrapolar (4P), intensidade nominal 16 A, com fusível de 16 A, modelo NH40-16/4 "CHINT ELECTRICS", de 105x123x92 mm. Totalmente montado, ligado e testado.
Inclui: Montagem e ligação do elemento.
Critério de medição de projecto: Número de unidades previstas, segundo documentação gráfica de Projecto.
Critério de medição de obra: Medir-se-á o número de unidades realmente executadas segundo especificações de Projecto.

| Código | Un | Descrição | Rendimento | Preço | Importância |
|---|---|---|---|---|---|
| mt35amc551ta | Ud | Interruptor seccionador com comando rotativo, tetrapolar (4P), intensidade nominal 16 A, com fusível de 16 A, modelo NH40-16/4 "CHINT ELECTRICS", de 105x123x92 mm, segundo EN 60947-3. (material) | 1 | 64.8 | 64.800 |
| mo003 | h | Oficial de 1ª electricista. (mão de obra) | 0.751 | 23.31 | 17.506 |
| % | % | Custos directos complementares | 2 % | 82.306 | 1.646 |
|  |  | Custos directos |  |  | 83.952 |

## Recursos

**mt35amc551ta** Ud Interruptor seccionador com comando rotativo
Dados técnicos: Custo energético 112.728 MJ; Emissão de CO2 5.959 kg
Resíduos:
- embalagem: re150101 Embalagens de papel e cartão. (componente de resíduo); rendimento 0.034 kg; Código LER 15 01 01; Massa do elemento 1 kg; Volume 0.001333 m3
